# Standortoptimierung Straße am Bahndamm- Angebotsaufforderung
Angebotsaufforderung (GAEB DA XML 3.3, DA83)
Projekt: HND 6-1-5
Währung: EUR
Bieterkommentare zugelassen: ja
Auftraggeber: Stadt Hennigsdorf, 16761; Vergabenummer: 1
Erstellt mit: ASBwin 29.0.0.0, Position 29.0.0.4, 22.07.2026

## 1 Standortoptimierung von Straßenbäumen Straße am Bahndamm
Datum: 22.07.2026

*Hinweis: Örtliche Gegebenheiten, Baubeschreibung*
Abgabeort: Siehe Angebotsaufforderung

Hier:  Garten- und Landschaftsbauarbeiten  Baumpflanzungen
Ort:  Hennigsdorf
  Straße am Bahndamm

Liste der zur Ausschreibung gehörenden Unterlagen
Vorbemerkungen und Baubeschreibung.

1. GAEB Datei
2. LV mit Preisen
3. Bodenvorbeprobung
4. Übersichtsplan Musterschnitt Westseite
5. Pflanzplan West- und Ostseite

1. FRISTEN, BAUZEITEN, BAUABLAUF, ANDIENUNG DER BAUSTELLE,

1.1  Auszuführende Leistungen, Bauablauf
Mit der Realisierung der Baumaßnahme erfolgt die Pflanzung von 10 Bäumen in der Straße am Bahndamm in Hennigsdorf. Die Pflanzung muss noch 2026 erfolgen. Es handelt sich um 8 Stk. auf der Westseite und 2 Stk. auf der Ostseite.

Folgende Arbeiten sind Gegenstand der Angebotsaufforderung:

1. Herstellung von Pflanzgruben und Vegetationsflächen für
  10 Bäume in einer Straße zweiseitig einschließlich
  Wurzelbrücken an 7 Standorten, in Bereich aus
  Bestandsflächen aus Großkopfpflaster
2. Fertigstellungspflege 1 Jahr nach Pflanzung.
3  Entwicklungspflege 2 Jahre nach Abnahme der
  Fertigstellungspflege

1.2 Lage und örtliche Gegebenheiten der Baustelle

1.2.1. örtliche Gegebenheiten
Das Baugelände befindet sich in Hennigsdorf an der Straße am Bahndamm, unweit des S- Bahnhofes. Die Zufahrt zur Regenbogenschule muss gegegeben sein.

1.2.2 Zufahrtsmöglichkeiten und Lagerflächen
Die Zufahrten erfolgen über die öffentlichen Straßen. Lagerflächen sind mit dem Auftraggeber vor Baubeginn zu vereinbaren.

Der notwendige Bauzaun muss für die gesamten Bauarbeiten gestellt und vorgehalten werden.

1.2.3. Verkehrssicherung
Für die Verkehrssicherung ist der AN verantwortlich. Dies ist  in die Einzelpreise einzukalkulieren.

2. BAUBESCHREIBUNG

500 Außenanlagen und Freiflächen

510 Erdbau

511 Herstellung
Vorhandene Stubben der Altbaumbestände werden vor Beginn der Maßnahme von der Stadt Hennigsdorf gerodet. Verbleibende Wurzeln werden im Rahmen der Baumaßnahme gerodet. Sind Leitungen in der Nähe vorhanden, werden auf Anweisung der BÜ Suchschachtungen durchgeführt  und Schutzmaßnahmen vorgesehen.
Seitens des AG wird ein externes Büro zur Beprobung des zu entsorgenden Materials beauftragt, bis zum Analyseergebnis und Abtransport des Materials ist mit ca. 3 Wochen zu rechnen, Dies ist in die EP mit einzurechnen.

530 Oberbau- und Deckschichten
531 Wege
Um die Baumpflanzungen mit 36m³ durchwurzelbarem Raumes zu realisieren, müssen die bestehenden Parkplätze aus Großsteinreihenpflaster rückgebaut und nach Einbringung des Substrates oder der Wurzelbrücken wieder hergestellt werden. Alle notwendigen Lieferungen und Leistungen sind in diesem Untertitel enthalten.

570 Vegetationsflächen

571 Vegetationstechnische Bodenbearbeitung
Zur Verbesserung der durch die vorangegangenen Bauarbeiten in Mitleidenschaft gezogenen Böden sind Bodenverbesserungsmittel und deren Einarbeitung vorgesehen. Es werden drei Baumgruben in den Maßeb 1,50x1,50x1,20m hergestellt. Ansonsten werden auf der auf der Westseite durchwurzelbare Baumgruben von 36m³ hergestellt.

573 Pflanzen
Enthalten ist die Lieferung und das Pflanzen der Bäume, sowie die Fertigstellung und Entwicklungspflege.

574 Rasen- und Saatflächen
Enthalten ist die Herstellung der Anarbeitungsrasenflächen, an die Bäume zur Wiederherstellung des Zustandes vor der Baumpflanzung im Bereich der Bankette.

590 Sonstige Maßnahmen für Außenanlagen
591 Baustelleneinrichtung
Die  Lage der Baustelleneinrichtung ist im Übersichtsplan dargestellt.  Der bauseits gestellte Bauzaun  ist  bei Bedarf auf Anweisung durch die BÜ umzusetzen.

596 Materialentsorgung
Es fand seitens der Bauherrin eine Vorbeprobung an zwei Punkten des Baufeldes statt. Der Bericht dliegt den Verschickungsunterlagen bei. Es ist nach diesen Untersuchungen nicht mit gefährlichem Abfall zu rechnen die Grenzwerte lagen überwiegend bei BMO und vereinzelt bei BMF1. Das nicht zu verwendende Material ist in Abhängigkeit
vom Ergebnis der Untersuchung zu entsorgen.

599 Sonstige Maßnahmen für Außenanlagen für KG 5.9.
Stundenlohnarbeiten
Sollten diese auf Anweisung der BÜ notwendig werden sind hier die Preise dafür enthalten.

### Bereich 5 AUSSENANLAGEN UND FREIFLÄCHEN

#### Titel 5.1 Erdbau

##### Untertitel 5.1.1 Herstellung

**5.1.1.1 Wurzelwerk roden**
Ort in zu bepflanzenden Baumstandorten

Wurzelwerk roden, vorhandene Wurzeln von Bestandsbäumen sind zuvor schonend per Hand zu trennen, an Bestandsbäumen verbleibende Wurzeln sind mit scharfer Baumschere glatt zu schneiden, Durchmesser der Wurzeln
< 5 cm, inkl. Transport des Restmaterials, Entsorgung und Entsorgungsgebühren.

Der Nachweis über die geordnete Entsorgung ist der BÜ  unaufgefordert vorzulegen.

Abgerechnet wird nach Fläche  in gemeinsamem Aufmaß mit der BÜ.
Menge: 8,000 m3
Kostengruppen nach DIN 276 2018: 510
Kostengruppen nach DIN 276-1 2008: 511

*Hinweis: BODENAUSBAU*

**5.1.1.2 Baumgruben, ausheben, Mietenlagerung für Abfuhr, Stärke bis 0,6m**
Ort: für Baumgruben

Boden: gem. Bodenbeprobung, profilgerecht  lösen,
- Planumsgenauigkeit +/- 5,0 cm
- Transportweg bis 100m

Boden nach Anweisung des AG  transportieren, auf
reißfester Baufolie zum  Haufwerk  aufsetzen für
Beprobung durch externen Gutachter.

Abgerechnet wird nach Volumenaufmaß gemeinsam mit BÜ
vor Abfuhr+ Transportscheinen.
Menge: 160,000 m3
Kostengruppen nach DIN 276 2018: 510

**5.1.1.3 Bodenabtrag vom Haufwerk laden für Abfuhr,**
Ort: Haufwerk, Bodenlagerung

- DIN 18300 gem. Bodengutachten
- profilgerecht lösen,
- auf Lkws  verladen,
- Ladehöhe bis 3,70 m,

Die Verladung des  Bodens muss so erfolgen, dass keine Verschmutzungen der angrenzenden Beläge entstehen. Vorbei fallender Boden ist umgehend in Handschachtung oder Maschine aufzunehmen.
Die Bereitstellung des Fahrzeuges ist in die
Transportposition einzukalkulieren.

Abgerechnet wird nach Volumenaufmaß gemeinsam mit BÜ vor Abfuhr+ Transportscheinen.
Menge: 160,000 m3
Kostengruppen nach DIN 276 2018: 510

**5.1.1.4 Unterlage bzw. Abdeckung Haufwerk mit Folie**
Ort: Haufwerk bei Schadstoffbelastung oder zum Schutz der Bestansbeläge
und nur nach Beauflagung durch Gutachter oder BÜ

Zulage zur Vorposition, als dauerhafte Abdeckung bis zur Entsorgung, mittels reißfester Folie, inkl. Beschwerung der Folie, gegen Witterungseinflüsse (Wind),

Die Abrechnung erfolgt nach m² in gemeinsamem Aufmaß mit der BÜ.
Menge: 100,000 m2
Kostengruppen nach DIN 276 2018: 510
Kostengruppen nach DIN 276-1 2008: 511

**5.1.1.5 Baumgruben, ausheben, Mietenlagerung für Wiedereinbau, Stärke bis 1,5m**
Ort: für Baumgruben

Boden: gem. Bodengutachten, profilgerecht  lösen,
- Planumsgenauigkeit +/- 5,0 cm
- Transportweg bis 50m
- Ober- und Unterboden separat lagern für Wiedereinbau,

Boden nach Anweisung des AG  transportieren, auf
reißfester Baufolie zum  Haufwerk  aufsetzen für
Beprobung durch externen Gutachter.

Abgerechnet wird nach Volumenaufmaß gemeinsam mit BÜ
vor Abfuhr+ Transportscheinen.
Menge: 100,000 m3
Kostengruppen nach DIN 276 2018: 510

*Hinweis: SUCHSCHACHTUNGEN*

**5.1.1.6 Probe- und Suchschlitze**
Ort gesamtes Baufeld

Aushubtiefe bis 1,00 m, Sohlenbreite 0,4 bis 0,6 m,
Einzellängen 0,5 bis 1,5 Sohlenlänge,

auf Anweisung des AG herstellen und wieder verfüllen zur Freilegung für vorh. Leitungen, Boden profilgerecht lösen,
Aushub seitlich lagern, schichtenweise verfüllen und verdichten, Ausführung nach DIN 4142,

Abgerechnet wird nach Länge  in gemeinsamem Aufmaß mit der BÜ.
Menge: 20,000 m
Kostengruppen nach DIN 276 2018: 510
Kostengruppen nach DIN 276-1 2008: 511
Kostengruppen nach DIN 276-1 1993: 511

**5.1.1.7 Zulage Handaushub**
Ort in Wurzelbereichen.der Bestandsbäume

Zulage zu Bodenbewegungen der Vorposition  für Ausheben von Hand
Menge: 20,000 m
Kostengruppen nach DIN 276 2018: 510
Kostengruppen nach DIN 276-1 2008: 511
Kostengruppen nach DIN 276-1 1993: 511

*Hinweis: SCHUTZMASSNAHMEN DER LEITUNGEN*

**5.1.1.8 Wurzelschutzfolie liefern und einbauen**
Ort: nach Vorgabe der BÜ an vorhandenen Leitungen

- Wurzelschutzfolie aus PP  liefern und auf Anweisung der
  BÜ einbauen
- Gewicht 325g/m²
- Dicke 0,68mm
- Stempeldurchdrückkraft 3399 N
- Höchstzugkraft Länge 24,3 kN/m
- Höchstzugkraft Breite 24,4 kN/m
- Höchstzugkraftdehnung Länge 59,1 %
- Höchstzugkraftdehnung Breite 52,1 %
- Einbau in die Rückenstütze der Tiefborde aus Beton  so
  dass dazwischen kein Spalt entsteht.
- Enden miteinander kraftschlüssig verkleben, nach Vorgaben
  des Herstellers
- inkl. aller Nebenarbeiten
- Wurzelschutzfolie einschließlich den erforderlichen
  Erdarbeiten vertikal einbauen, inkl. Rückverfüllung der
  Gräben.
- vorgegebene Einbauseite des Herstellers beachten.
- Einbautiefe 1m (Breite der Rolle)
- Grabenbreite 0,30m

geplantes Produkt: Rootbarriere oder gleichwertiger Art

Angebot des Bieters '....................'

Abgerechnet wird nach Länge in gemeinsamem Aufmaß mit der BÜ und Lieferscheinen
Menge: 20,000 lfdm
Kostengruppen nach DIN 276 2018: 510
Kostengruppen nach DIN 276-1 2008: 511
Kostengruppen nach DIN 276-1 1993: 514

**5.1.1.9 Wurzelschutz aus festen Kupplungselementen liefern und einbauen**
Ort: nach Vorgabe der BÜ an vorhandenen Rohren

bestehend aus:
- festen Kupplungselementen und senkrechten
  Führungsrippen.
- Maße: Abmessung 90 x 75 cm (bxb)
- Wurzelführungssystem mit Führungsrippen, zum tieferleiten
  der Baumwurzeln
- 90°-Anordnung der Rippen
- inkl. Verschlusssystem und Bodenanker

Eigenschaften:
- 50% Recycling-Kunststoff, 100% recycelbar, UV-beständig
  Formgespritzt
- 90°-Rippen führen die Baumwurzeln gezielt nach unten
- Unempfindlich gegen Wurzelwachstum und
  Mikroorganismen
- Patentierter Bodenanker der Hochdrücken durch
  Baumwurzeln verhindert
- Flexibel
- chemische Beständigkeit

geplantes Produkt: Wurzelführung TRG 90 - GEFAguard®

oder gleichwertiger Art

Angebot des Bieters '....................'
Menge: 2,000 St
Kostengruppen nach DIN 276 2018: 510
Kostengruppen nach DIN 276-1 2008: 511

#### Titel 5.3 Oberbau und Deckschichten

##### Untertitel 5.3.1 Wege

*Hinweis: AUSBAU PFLASTER FÜR WIEDEREINBAU*

**5.3.1.1 Großsteinpflaster flächig, aufnehmen und lagern zum Wiedereinbau**
Ort: auf Parkplätzen neben den Baumpflanzungen, flächig

Maße Westseite 2,50x5,00m, Ostseite 2,50x 6,00m

Leistung beinhaltet:
- Ausbauen des Kopfsteinpflasters, lagern auf Parkplätzen
  daneben,
- Transportweg bis 50m, gem. Baustelleneinrichtungsplan,
- inkl. 1x umsetzen auf der Baustelle

Abgerechnet wird nach Fläche in gemeinsamem Aufmaß mit der BÜ.
Menge: 110,000 m2
Kostengruppen nach DIN 276 2018: 531
Kostengruppen nach DIN 276-1 2008: 212
Kostengruppen nach DIN 276-1 1993: 212

**5.3.1.2 Großsteinpflasterzeile Basalt aufnehmen und lagern zum Wiedereinbau**
Ort: gesamtes Baufeld, flächig

Maße verschieden: 150x150-220x150mm
Leistung beinhaltet:
- Ausbauen des Basaltpflasters,
- Lagerung separat auf dem Parkplatz daneben
- säubern von Betonresten,
- inkl. entfernen der Fundamente,
- inkl. Entsogung der Fundamentreste,
- inkl. Gebühren
- Transportweg bis 50m, gem. Baustelleneinrichtungsplan,
- inkl. 1x umsetzen auf der Baustelle

Abgerechnet wird nach Fläche in gemeinsamem Aufmaß mit der BÜ.
Menge: 75,000 lfdm
Kostengruppen nach DIN 276 2018: 531
Kostengruppen nach DIN 276-1 2008: 212
Kostengruppen nach DIN 276-1 1993: 212

**5.3.1.3 Granitbord aufnehmen und lagern zum Wiedereinbau**
Ort: gesamtes Baufeld, flächig

Maße verschieden: 150x150-220x150mm
Leistung beinhaltet:
- Ausbauen des Granitbordes,
- säubern von Betonresten,
- inkl. entfernen der Fundamente,
- inkl. Entsogung der Fundamentreste,
- inkl. Gebühren
- lagern auf seitlichen Parkflächen bis zum
  Wiedereinbau,
- Transportweg bis 50m, gem. Baustelleneinrichtungsplan,
- inkl. 1x umsetzen auf der Baustelle

Abgerechnet wird nach Fläche in gemeinsamem Aufmaß mit der BÜ.
Menge: 75,000 lfdm
Kostengruppen nach DIN 276 2018: 531
Kostengruppen nach DIN 276-1 2008: 212
Kostengruppen nach DIN 276-1 1993: 212

*Hinweis: MATERIAL BAUSEITS LAGERND WIEDER EINBAUEN*

**5.3.1.4 bauseits lagernde Großsteinpflaster flächig, wieder einbauen**
Ort: Parkplätze, flächig

- Pflasterstein bauseits lagernd aus Ausbau
- Farbe graubunt
- Qualität Feinkorn, Grobkorn
- Köpfe glatt
- Nennmaß ca. 15x15x25-15cm (B,L,H) in unterschiedlichen
  Formaten
- Verlegung in Passe
- inkl. Pflasterbett, Stärke 4cm in verdichtetem Zustand aus:
  Splitt/Sand-Gemisch, 50% , Hartgesteinsplitt  2/5,
  50% Edelbrechsand 0/2, filterstabil zur Bettung
- Stärke 4cm  in verdichtetem Zustand
- Pflasterfugen: Brechsand 0/2, filterstabil,
- Fugenbreite bis 1,5cm, unteren Fugenbereich verfüllen bis
  5cm und OK Pflaster,
- Pflasterfugenmörtel wird in einer externen Position
  ausgeschrieben

Das Pflaster muß eine ausreichende Ebenflächigkeit aufweisen.
Menge: 110,000 m2
Kostengruppen nach DIN 276 2018: 531
Kostengruppen nach DIN 276-1 2008: 531
Kostengruppen nach DIN 276-1 1993: 521

**5.3.1.5 Läuferreihe aus Großsteinpflaster bauseits lagernd aus Basalt einbauen**
Ort: gesamtes Baufeld, Ort: als Wiederlager zur Vorposition zwischen den Parkplätzen,

- 1 reihig, Material bauseits lagernde
- Verlegung in  Fundament aus Beton mit einer
  Zusammensetzung C 20/25
  „u.a." DIN EN 206 und DIN 1045-2,
- Dicke 20 cm, Fugen verfüllen mit hydraulisch gebundenem
  Fugenfüllstoff.
- inkl. Dehnungsfugen

Abrechnung erfolgt nach Länge im gemeinsamen Aufmass mit der BÜ und Lieferschein.
.
Menge: 75,000 lfdm
Kostengruppen nach DIN 276 2018: 531
Kostengruppen nach DIN 276-1 2008: 212
Kostengruppen nach DIN 276-1 1993: 212

**5.3.1.6 bauseits lagerndes Granitbord wieder einbauen**
Ort: gesamtes Baufeld, flächig

Maße verschieden: 150x150-220x150mm
Leistung beinhaltet:
- Ausbauen des Kopfsteinpflasters, Transport zum
  Lagerplatz,
- lagern auf Haufwerk bis zum Wiedereinbau, Transportweg
  bis 50m, gem. Baustelleneinrichtungsplan,
- inkl. 1x umsetzen auf der Baustelle

Abgerechnet wird nach Fläche in gemeinsamem Aufmaß mit der BÜ.

Granitborde 4Stk.
  2x0,25x0,4m/ 2,1x0,25x0,4m/ 1,4x0,25x0,4m/
  1,5x0,25x0,4m in Rückenstütze aus Beton Breite 0,2m,
  Bettung Stärke 0,2m Beton C20/25 X0 auf
  Sauberkeitsschicht Kies Stärke 0,1m, 2Stk. Absenker und
  2Stk. Tieflieger laut RS 03
Menge: 75,000 lfdm
Kostengruppen nach DIN 276 2018: 531
Kostengruppen nach DIN 276-1 2008: 212
Kostengruppen nach DIN 276-1 1993: 212

*Hinweis: WURZELBRÜCKEN*

**5.3.1.7 Wurzelbrücken liefern und einbauen**
bestehend aus:

Material:  Profilstahl feuerverzinkt
Maße:  5,00 x 1,50 min Standardelementen
Radlast:  bis 50 kN

bestehend aus:

- Wurzelbrückenmodule, verschweißte Profilrohrkonstruktion
  im obigen Standardmodule zur flexiblen Anordnung der
  Wurzelbrücke,
- feuerverzinkt nach DIN EN ISO 1461 mit einer bleifreien
  Zinkschmelze(Zinkanteil von 98 %)
- zum Verschrauben
- feinmaschige Gitterabdeckung mit einer Alu-Zink-Legierung
  zum Auflegenauf die Wurzelbrückenmodule
- inkl. Geotextil des Wurzelbrückenfabrikates
- mit druckstabilem Gitterkern 670 g/ m2,wasser-und
  luftdurchlässig, zur besseren Druckverteilung
- auf Stützfüßen und Druckverteilerplatten
- inkl.Verbindungselemente, Schrauben, Scheiben, Dübel etc.
- inklusive fertige, höhen und fluchtgerechte Montage der
  Wurzelbrücken mit Eindrehmaschine des Herstellers
- Bodenklasse 3 4 gewachsener Boden
- Einbau der Schraubfundamente in enger Abstimmung mit
  der Montage der Wurzelbrücke ä

geplantes Produkt: Humberg
geplantes Fabrikat: Radix Wurzelbrücke

oder gleichwertiger Art

Angebot des Bieters'....................'
Menge: 105,000 m2
Kostengruppen nach DIN 276 2018: 531

*Hinweis: TIEFENBELÜFTUNG*

**5.3.1.8 Tiefenbelüftung liefern und einbauen**
Ort: Baum Nr 1, 6

Tiefenbelüftung -kurz- Ausführung:

bestehend aus:

- Wasser-Luft-Kappe -kurz-aus Aluminiumguss mit
  schwenkbarem Edelstahldeckel
- 1,5 m Belüftungsrohr DN 100 geschlitzt mit Filterstrumpf
- 1 Adapter zur Aufnahme der HUNO-Kappe(gemäß
  FLL-Richtlinien)
- Gewicht: 3,8 kg
- inkl. funktionsfähige Montage OK Tiefenbelüftung= 1 cm
  über OK GOK Mulch
- inkl. aller notwendigen Erdarbeiten

geplantes Produkt: HUNO

oder gleichwertiger Art

Angebot des Bieters'....................'
Menge: 2,000 St

*Hinweis: TRAGSCHICHTEN FÜR BELASTUNGSKLASSE 1*

**5.3.1.9 FSS DPr1 EV2 120MN/m2, 0/32, D 15cm liefern und einbauen**
Ort: unter Parkplätzen

als Frostschutzschicht, zwischen Randeinfassungen, aus Baustoffgemisch, Natursteinschotter, kein Kalkstein, ohne RC-Baustoffe und industriell hergestellte Gesteinskörnungen,

- Verdichtungsgrad mind. DPr 1
- Belastungsklasse 1
- Einbau in Belagsflächen nach RSTO aktuelle Fassung,
  ZTV SoB-StB
- Einbaustärke gilt für verdichtetem Zustand
- Feinanteil Kategorie UF 3, im eingebauten Zustand max.
  5 % Feinanteile.
- Zuordnung Z0 nach LAGA,

Gütenachweis ist der BÜ vor Einbau vorzulegen.

Abgerechnet wird nach Fläche in gemeinsamem Aufmaß mit der BÜ.
Menge: 10,000 m2
Kostengruppen nach DIN 276 2018: 531
Kostengruppen nach DIN 276-1 2008: 521

**5.3.1.10 STS DPr1 EV2 150MN/m2 0/32 D 18cm liefern und einbauen**
Ort: unter Parkplätzen

als Tragschicht  aus Baustoffgemisch, Natursteinschotter, kein Kalkstein, ohne RC-Baustoffe und industriell hergestellte Gesteinskörnungen unter Betonsteinpflaster,

- Verdichtungsgrad mind. DPr 1
- Belastungsklasse 1
- Einbau in Belagsflächen nach RSTO aktueller Fassung
  ZTV SoB-StB
- Einbaustärke gilt für verdichtetem Zustand. ,
- Ungleichförmigkeitszahl U mind. 13
- Zuordnung Z0 nach LAGA,

Einbau zwischen Randeinfassungen.
Gütenachweis und Probe ist der BÜ vor Einbau vorzulegen.

Abgerechnet wird nach Fläche in gemeinsamem Aufmaß mit der BÜ.
Menge: 10,000 m2
Kostengruppen nach DIN 276 2018: 531
Kostengruppen nach DIN 276-1 2008: 521
Kostengruppen nach DIN 276-1 1993: 521

**5.3.1.11 Lastplattendruckprüfung**
Ort: auf der Ostseite 1x Untergrund 1x Tragschicht

Lastplattendruckversuche nach DIN 18134 - 300 auf Erdplanum durchführen, als Kontrollprüfung, Anzahl und Lage der Versuche werden von der örtlichen Bauüberwachung bestimmt, einschl. Herstellung und Vorbereitung eines Prüffeldes in erforderlicher Stärke und Größe, Gestellung aller Geräte, des Personals und eines Belastungsfahrzeuges als Gegengewicht, Lieferung der Ergebnisse in prüffähiger Form durch ein nach RAP Stra zugelassenes Prüflaboratorium. Vergütet werden nur die Versuche, die nicht der Eigenüberwachung nach ZTVE StB und ZTV SoB-StB unterliegen

Ausführung nur in Absprache mit der BÜ des AG.
Menge: 2,000 St
Kostengruppen nach DIN 276 2018: 531
Kostengruppen nach DIN 276-1 2008: 521
Kostengruppen nach DIN 276-1 1993: 521

#### Titel 5.7 Vegetationsflächen

##### Untertitel 5.7.1 Vegetationstechnische Bodenbearbeitung

*Hinweis: Bodenverbesserungsstoffe*
- Die Lieferung sämtlicher nachfolgend aufgeführter Bodenverbesserungsstoffe
  und Düngemittel ist anhand eines Lieferscheins des Herstellers / Lieferanten vor
  dem Ausbringen zu belegen, von der BÜ abnehmen und quittieren zu lassen,
  ansonsten wird die Leistung nicht vergütet.

.- Alternative Lieferungen sind der BÜ frühzeitig schriftlich anzuzeigen.
- Unmittelbar nach dem Bodeneinbau und vor der Pflanzung ist
  der Bodenaktivator in die Pflanzgrube einzubringen.
- Frühestens 4 Wochen später, bzw. unmittelbar
  beim Lockern in die Pflanzflächen einzuarbeiten.

**5.7.1.1 Bodenaktivator liefern, aufbringen und einarbeiten mit Fräse**
Ort: gleichmäßig in Baumscheiben

Zusammensetzung:
- Gesamtstickstoff N 3%
- Gesamtphosphor P2O3: 2%
- Gesamtkaliumoxid K2O: 2%
- humusbildende organische Substanz 35%
- enthalten als Spurenelemente:
  Magnesium, Calzium, Eisen, Schwefel, Jod, mangan, Zink,
  Bor, Kupfer, Molybdän, kobalt, selen, Kieselsäure, tierische
  und pflanzliche Humusbildner, Algenkalk, Tonminerale, und
  Urgesteinsmehl.

- Dosierung 200 g/m2  (entsprechend Herstellervorgaben)
- Zeitpunkt nach Bauablauf

geplantes Produkt: Oscorna
geplantes Fabrikat: Bodenaktivator
oder gleichwertig
Angebot des Bieters '....................'

Abgerechnet wird nach Fläche in gemeinsamem Aufmaß  mit der BÜ.
Menge: 285,000 m2
Kostengruppen nach DIN 276 2018: 571
Kostengruppen nach DIN 276-1 2008: 571
Kostengruppen nach DIN 276-1 1993: 512

**5.7.1.2 Bodendünger liefern, aufbringen und einarbeiten von Hand**
Ort: gleichmäßig in Baumscheiben.

Zusammensetzung:
- Gesamtstickstoff N 7%
- Gesamtphosphor P2O3 4%
- Gesamtkaliumoxid K2O 0,5%
- humusbildende organische Substanz 75%
- Dosierung 100 g/m2  (entsprechend Herstellervorgaben)
- Zeitpunkt nach Bauablauf

geplantes Produkt: Oscorna
geplantes Fabrikat: Animalindünger
oder gleichwertig
Angebot des Bieters '....................'

Abgerechnet wird nach Fläche in gemeinsamem Aufmaß  mit der BÜ.
Menge: 285,000 m2
Kostengruppen nach DIN 276 2018: 571
Kostengruppen nach DIN 276-1 2008: 571
Kostengruppen nach DIN 276-1 1993: 512

##### Untertitel 5.7.3 Pflanzflächen

*Hinweis: VORBEMERKUNGEN*
Es gelten folgende Normen und Empfehlungen und Gütebestimmungen:

DIN 4220,  Bodenkundliche Standortbeurteilung
  Kennzeichnung, Klassifizierung und Ableitung
  von Bodenkennwerten (normative und
  nominale Skalierungen)
DIN 18915,  Vegetationstechnik im Landschaftsbau
  Bodenarbeiten
DIN 18916, Vegetationstechnik im Landschaftsbau  Pflanzen und Pflanzarbeiten
DIN 18919,  Vegetationstechnik im Landschaftsbau
  Entwicklungs- und Unterhaltungspflege von  Grünflächen
Empfehlungen für Baumpflanzungen  Teil 1: Planung,
  Pflanzarbeiten, Pflege1)
Empfehlungen für Baumpflanzungen  Teil 2: Standortvorbereitungen für Neupflanzungen; Pflanzgruben  und Wurzelraumerweiterung, Bauweisen und  Substrate1)
Gütebestimmungen für Baumschulpflanzen1)
Gütebestimmungen für Stauden1)
Qualitätsanforderungen und Anwendungsempfehlungen für  organische Mulchstoffe und Komposte im  Landschaftsbau1)

**5.7.3.1 Feinplanum**
Ort: gleichmäßig in Baumscheiben Ost und Westseite

Feinplanum für Pflanzflächen profilgerecht in Hand- oder
  Maschinenarbeit  herstellen,
- zulässige Abweichung von der Sollhöhe 2 cm,
- Anschlüsse an Wege, Plätze und sonstige Beläge
  inkl. Mulchmaterial -3cm unter GOK.
- Steine, Fremdkörper, Unkraut und schwer verrottbare
  Pflanzenteile ablesen. Durchmesser der Steine und
  Fremdkörper ab 5 cm,
- Bodengruppe 3 bis 4 DIN 18915.

Abgerechnet wird nach Fläche in gemeinsamem Aufmaß mit der Bauleitung. Anfallende Stoffe laden und zur freien Verwendung des AN abfahren
Menge: 170,000 m2
Kostengruppen nach DIN 276 2018: 571
Kostengruppen nach DIN 276-1 2008: 573

*Hinweis: BÄUME LIEFERUNG*
Lieferbaumschule:

**5.7.3.2 Acer platanoides 'Deborah' liefern StU 18-20**
Ort: West - Baum Nummer: 07, 14

mit folgenden Eigenschaften:

- Alleebaum,
- 4 x verpflanzt, mit Drahtballen,
- aus extra weitem Stand, mit geradem durchgehenden
  Leittrieb,
- einheitlichem Kronenaufbau,
- einheitlichem Kronenansatz bei mindestens 2,50 m,
- aus deutschen oder vergleichbaren Anbaugebieten;
  Lieferbetrieb muss anerkannte Markenbaumschule des
  jeweiligen Lieferlandes sein (Nachweis).

Innere Qualität der Bäume:
- ausgewogen ernährt
- in der Baumschule ausreichend akklimatisiert
- frei von Krankheiten und Schädlingen
- sortenecht

Äußere Qualität der Bäume:
- Krone arttypisch, gleichmäßig mit Ästen in differenzierter
  Rangordnung aufgebaut
- maximaler Astdurchmesser 2,5 cm
- ausgewogenes Verhältnis zwischen Krone und Stamm
- keine eingeschlossene Rinde zwischen Stamm und
  Seitenästen
- Stamm gerade, ohne Quirle und Zwiesel, frei von
  Verletzungen, mit gerader Verlängerung in der Krone
- Bewurzelung der Art/Sorte und dem Alter entsprechend
  ausgebildet
- regelmäßig verpflanzt, nicht unterschnitten
- Ballen fest durchwurzelt, Grobwurzeln nicht beschädigt
- letzter Aufbauschnitt spätestens in der vorletzten
  Vegetationsperiode

gemäß DIN 18916  Absatz 6.3. und FLL Empfehlungen für Baumpflanzungen 1 und 2,
liefern, lagern und feucht halten bis zum einpflanzen.
Menge: 2,000 St
Kostengruppen nach DIN 276 2018: 571
Kostengruppen nach DIN 276-1 2008: 573

**5.7.3.3 Acer campestre 'Huibers Elegant' liefern StU 18-20**
Ort: West und Ost - Baum Nummer: 01, 09,

mit folgenden Eigenschaften:

- Alleebaum,
- 4 x verpflanzt, mit Drahtballen,
- aus extra weitem Stand, mit geradem durchgehenden
  Leittrieb,
- einheitlichem Kronenaufbau,
- einheitlichem Kronenansatz bei mindestens 2,50 m,
- aus deutschen oder vergleichbaren Anbaugebieten;
  Lieferbetrieb muss anerkannte Markenbaumschule des
  jeweiligen Lieferlandes sein (Nachweis).

Innere Qualität der Bäume:
- ausgewogen ernährt
- in der Baumschule ausreichend akklimatisiert
- frei von Krankheiten und Schädlingen
- sortenecht

Äußere Qualität der Bäume:
- Krone arttypisch, gleichmäßig mit Ästen in differenzierter
  Rangordnung aufgebaut
- maximaler Astdurchmesser 2,5 cm
- ausgewogenes Verhältnis zwischen Krone und Stamm
- keine eingeschlossene Rinde zwischen Stamm und
  Seitenästen
- Stamm gerade, ohne Quirle und Zwiesel, frei von
  Verletzungen, mit gerader Verlängerung in der Krone
- Bewurzelung der Art/Sorte und dem Alter entsprechend
  ausgebildet
- regelmäßig verpflanzt, nicht unterschnitten
- Ballen fest durchwurzelt, Grobwurzeln nicht beschädigt
- letzter Aufbauschnitt spätestens in der vorletzten
  Vegetationsperiode

gemäß DIN 18916  Absatz 6.3. und FLL Empfehlungen für Baumpflanzungen 1 und 2,
liefern, lagern und feucht halten bis zum einpflanzen.
Menge: 2,000 St
Kostengruppen nach DIN 276 2018: 571
Kostengruppen nach DIN 276-1 2008: 573

**5.7.3.4 Ostrya carpinifolia liefern StU 18-20**
Ort: West - Baum Nummer: 08, 10, 11,

mit folgenden Eigenschaften:

- Alleebaum,
- 4 x verpflanzt, mit Drahtballen,
- aus extra weitem Stand, mit geradem durchgehenden
  Leittrieb,
- einheitlichem Kronenaufbau,
- einheitlichem Kronenansatz bei mindestens 2,50 m,
- aus deutschen oder vergleichbaren Anbaugebieten;
  Lieferbetrieb muss anerkannte Markenbaumschule des
  jeweiligen Lieferlandes sein (Nachweis).

Innere Qualität der Bäume:
- ausgewogen ernährt
- in der Baumschule ausreichend akklimatisiert
- frei von Krankheiten und Schädlingen
- sortenecht

Äußere Qualität der Bäume:
- Krone arttypisch, gleichmäßig mit Ästen in differenzierter
  Rangordnung aufgebaut
- maximaler Astdurchmesser 2,5 cm
- ausgewogenes Verhältnis zwischen Krone und Stamm
- keine eingeschlossene Rinde zwischen Stamm und
  Seitenästen
- Stamm gerade, ohne Quirle und Zwiesel, frei von
  Verletzungen, mit gerader Verlängerung in der Krone
- Bewurzelung der Art/Sorte und dem Alter entsprechend
  ausgebildet
- regelmäßig verpflanzt, nicht unterschnitten
- Ballen fest durchwurzelt, Grobwurzeln nicht beschädigt
- letzter Aufbauschnitt spätestens in der vorletzten
  Vegetationsperiode

gemäß DIN 18916  Absatz 6.3. und FLL Empfehlungen für Baumpflanzungen 1 und 2,
liefern, lagern und feucht halten bis zum einpflanzen.
Menge: 3,000 St
Kostengruppen nach DIN 276 2018: 571
Kostengruppen nach DIN 276-1 2008: 573

**5.7.3.5 Tilia tomentosa 'Brabant' liefern StU 18-20**
Ort: West - Baum Nummer: 12

mit folgenden Eigenschaften:

- Alleebaum,
- 4 x verpflanzt, mit Drahtballen,
- aus extra weitem Stand, mit geradem durchgehenden
  Leittrieb,
- einheitlichem Kronenaufbau,
- einheitlichem Kronenansatz bei mindestens 2,50 m,
- aus deutschen oder vergleichbaren Anbaugebieten;
  Lieferbetrieb muss anerkannte Markenbaumschule des
  jeweiligen Lieferlandes sein (Nachweis).

Innere Qualität der Bäume:
- ausgewogen ernährt
- in der Baumschule ausreichend akklimatisiert
- frei von Krankheiten und Schädlingen
- sortenecht

Äußere Qualität der Bäume:
- Krone arttypisch, gleichmäßig mit Ästen in differenzierter
  Rangordnung aufgebaut
- maximaler Astdurchmesser 2,5 cm
- ausgewogenes Verhältnis zwischen Krone und Stamm
- keine eingeschlossene Rinde zwischen Stamm und
  Seitenästen
- Stamm gerade, ohne Quirle und Zwiesel, frei von
  Verletzungen, mit gerader Verlängerung in der Krone
- Bewurzelung der Art/Sorte und dem Alter entsprechend
  ausgebildet
- regelmäßig verpflanzt, nicht unterschnitten
- Ballen fest durchwurzelt, Grobwurzeln nicht beschädigt
- letzter Aufbauschnitt spätestens in der vorletzten
  Vegetationsperiode

gemäß DIN 18916  Absatz 6.3. und FLL Empfehlungen für Baumpflanzungen 1 und 2,
liefern, lagern und feucht halten bis zum einpflanzen.
Menge: 1,000 St
Kostengruppen nach DIN 276 2018: 571
Kostengruppen nach DIN 276-1 2008: 573

**5.7.3.6 Liquidambar styraciflua 'Moraine' liefern StU 18-20**
Ort: West und Ost - Baum Nummer: 06, 13

mit folgenden Eigenschaften:

- Alleebaum,
- 4 x verpflanzt, mit Drahtballen,
- aus extra weitem Stand, mit geradem durchgehenden
  Leittrieb,
- einheitlichem Kronenaufbau,
- einheitlichem Kronenansatz bei mindestens 2,50 m,
- aus deutschen oder vergleichbaren Anbaugebieten;
  Lieferbetrieb muss anerkannte Markenbaumschule des
  jeweiligen Lieferlandes sein (Nachweis).

Innere Qualität der Bäume:
- ausgewogen ernährt
- in der Baumschule ausreichend akklimatisiert
- frei von Krankheiten und Schädlingen
- sortenecht

Äußere Qualität der Bäume:
- Krone arttypisch, gleichmäßig mit Ästen in differenzierter
  Rangordnung aufgebaut
- maximaler Astdurchmesser 2,5 cm
- ausgewogenes Verhältnis zwischen Krone und Stamm
- keine eingeschlossene Rinde zwischen Stamm und
  Seitenästen
- Stamm gerade, ohne Quirle und Zwiesel, frei von
  Verletzungen, mit gerader Verlängerung in der Krone
- Bewurzelung der Art/Sorte und dem Alter entsprechend
  ausgebildet
- regelmäßig verpflanzt, nicht unterschnitten
- Ballen fest durchwurzelt, Grobwurzeln nicht beschädigt
- letzter Aufbauschnitt spätestens in der vorletzten
  Vegetationsperiode

gemäß DIN 18916  Absatz 6.3. und FLL Empfehlungen für Baumpflanzungen 1 und 2,
liefern, lagern und feucht halten bis zum einpflanzen.
Menge: 2,000 St
Kostengruppen nach DIN 276 2018: 571
Kostengruppen nach DIN 276-1 2008: 573

*Hinweis: STRÄUCHER UND STAUDEN LIEFERUNG*
Lieferbaumschule:

**5.7.3.7 Spirea japonica 'Little Princess', Str.2xv. im Co. 40-60, liefern**
Ort: Baumscheiben

gemäß DIN 18916

- liefern auf das Baufeld, abladen,
- Leistung inkl. Lieferung und Fracht,
- inkl. feucht halten bis zur Pflanzung,
- die Pflanzung hat spätestens 24h nach Lieferung zu
  erfolgen
Menge: 160,000 St
Kostengruppen nach DIN 276 2018: 571

**5.7.3.8 Spirea betulifolia 'Tor', Str.2xv. im Co. 60-100, liefern**
Ort: Baumscheiben

gemäß DIN 18916

- liefern auf das Baufeld, abladen,
- Leistung inkl. Lieferung und Fracht,
- inkl. feucht halten bis zur Pflanzung,
- die Pflanzung hat spätestens 24h nach Lieferung zu
  erfolgen
Menge: 210,000 St
Kostengruppen nach DIN 276 2018: 571

**5.7.3.9 Aster divaricatus 'Tradescant' liefern**
Ort: Baumrondelle

gemäß DIN 18916 sowie den FLL Richtlinien, und fachgerecht lagern und feucht halten bis zum einpflanzen.
Menge: 75,000 St
Kostengruppen nach DIN 276 2018: 571
Kostengruppen nach DIN 276-1 2008: 574
Kostengruppen nach DIN 276-1 1993: 514

**5.7.3.10 Heuchera villosa var. macrorrhiza' liefern**
Ort: Baumrondelle

gemäß DIN 18916 sowie den FLL Richtlinien, und fachgerecht lagern und feucht halten bis zum einpflanzen.
Menge: 110,000 St
Kostengruppen nach DIN 276 2018: 571
Kostengruppen nach DIN 276-1 2008: 574
Kostengruppen nach DIN 276-1 1993: 514

**5.7.3.11 Geranium renardii liefern**
Ort: Baumrondelle

gemäß DIN 18916 sowie den FLL Richtlinien, und fachgerecht lagern und feucht halten bis zum einpflanzen.
Menge: 800,000 St
Kostengruppen nach DIN 276 2018: 571
Kostengruppen nach DIN 276-1 2008: 574
Kostengruppen nach DIN 276-1 1993: 514

**5.7.3.12 Geranium sanguineum 'Max Frei' liefern**
Ort: Baumrondelle

gemäß DIN 18916 sowie den FLL Richtlinien, und fachgerecht lagern und feucht halten bis zum einpflanzen.
Menge: 630,000 St
Kostengruppen nach DIN 276 2018: 571
Kostengruppen nach DIN 276-1 2008: 574
Kostengruppen nach DIN 276-1 1993: 514

**5.7.3.13 Narzissus, 'Geranium' und Avalanche liefern und stecken**
Ort: Staudenflächen im Herbst

- Mengen 15 pro m² in Staudenfläche folgendermaßen:
1. Narcissus 'Geranium' 10 in 2x5er Gruppen/m²
2. Narcissus 'Avalanche' 5 in 1x5er Gruppe/m²

- Zwiebelqualitäten Größe 14/+ cm
- Stecktiefe 2-3fache der Zwiebelgröße
- Abstand ca. 2x Zwiebelbreite untereinander
Menge: 80,000 m2
Kostengruppen nach DIN 276 2018: 571

*Hinweis: PFLANZUNG*

**5.7.3.14 Strauch Höhe 40 bis 60cm pflanzen**
mit Ballen in vorbereitete und wieder zu verfüllende
Pflanzgrube.

Bodengruppe gem. Baugrundgutachten

Jede Pflanze ist fachgerecht zurückzuschneiden und sofort anzuwässern. Anschließend ist ein Gießrand um die Pflanze in der Art herzustellen, dass das Gießwasser langsam einsickern und nicht oberflächig abfließen kann.
Menge: 160,000 Stk
Kostengruppen nach DIN 276 2018: 571
Kostengruppen nach DIN 276-1 2008: 574

**5.7.3.15 Strauch Höhe 60 bis 100cm pflanzen**
mit Ballen in vorbereitete und wieder zu verfüllende
Pflanzgrube.

Bodengruppe gem. Baugrundgutachten

Jede Pflanze ist fachgerecht zurückzuschneiden und sofort anzuwässern. Anschließend ist ein Gießrand um die Pflanze in der Art herzustellen, dass das Gießwasser langsam einsickern und nicht oberflächig abfließen kann.
Menge: 210,000 Stk
Kostengruppen nach DIN 276 2018: 571
Kostengruppen nach DIN 276-1 2008: 574

**5.7.3.16 Stauden, Gräser und Bodendecker pflanzen, angießen**
Ort: ganzes Baufeld gem. Pflanzplan

- vor Vor der Pflanzung sind die Töpfe zu tauchen
- aus getauchtem, durchtränkten Topf, mit Ballen flächig
  pflanzen, in bereits vorbereiteter Pflanzfläche,
- dabei Topfballen vorsichtig anreißen, ohne den Ballen zu
  beschädigen,
- fest andrücken, zur Erzeugung des Bodenschlusses,
- sofort angießen, 20l/m²

Bodengruppe gem. Baugrundgutachten, nach DIN 18915  Teil 1.

Abrechnung nach Fläche in gemeinsamen Aufmaß BÜ.
Menge: 1615,000 St
Kostengruppen nach DIN 276 2018: 571
Kostengruppen nach DIN 276-1 1993: 514

**5.7.3.17 Mulchschicht 8 cm Rindenhumus.**
Ort: Staudenpflanzung,

Mulchschicht der Pflanzflächen aus Rindenhumus liefern und einbauen,
KEIN RINDENMULCH
herstellen einschl. Gießränder
aus  Rindenhumus, K 0/20.
entsprechend den „Qualitätsanforderungen und Anwendungsempfehlungen für organische Mulchstoffe und Komposte im Landschaftsbau",

Einbaustärke 8 cm im gesackten Zustand.

ACHTUNG: OK Rindenhumus nach Einbau -3 cm unter OK-Platz- und Wegeflächen!!!

Vor Lieferung ist der Bauüberwachung
ein Gütenachweis vorzulegen.
Menge: 70,000 m2
Kostengruppen nach DIN 276 2018: 571
Kostengruppen nach DIN 276-1 2008: 574
Kostengruppen nach DIN 276-1 1993: 514

**5.7.3.18 Mulchschicht 8cm Holzhäcksel**
Ort: Strauchpflanzung

- aus naturbelassenen Nadelholz nach der DIN EN 1177
zertifiziert.
- gehackt (nicht geschreddert),
- ohne Rinde und Laubanteile,
- entrindet
- Körnung: 5 - 50mm
- Holzart: Fichte

ACHTUNG: OK Holzhäcksel nach Einbau -3 cm unter OK-Platz- und Wegeflächen!!!

Vor Lieferung ist der Bauüberwachung
ein Gütenachweis vorzulegen.
Menge: 62,000 m2

**5.7.3.19 Baumgrube herstellen: 150x150x120 cm ausheben**
Ort: Westseite

Leistung beinhaltet:

- Seitenlänge 150x150cm
- Tiefe 150 cm ab OKG
- Oberboden und Unterboden getrennt lagern,
- Pflanzlochsohle auflockern
- Pflanzlochwände aufrauhen
- Oberboden ist bei der Pflanzung wieder als
  oberste Schicht als Beimischung des Baumsubstrates der
  Folgeposition zu verwenden.
- Unterboden bei der Pflanzung wieder als unterste Schicht
  einbringen, als Beimischung des Baumsubstrates der
  Folgeposition
- Bodengruppe 3-4

Abrechnung nach Stk. in gemeinsamem Aufmaß mit der BÜ.
Menge: 3,000 St
Kostengruppen nach DIN 276 2018: 571
Kostengruppen nach DIN 276-1 2008: 573
Kostengruppen nach DIN 276-1 1993: 514

**5.7.3.20 Baumsubstrat von Haufwerk laden, mischen und beim Pflanzen verfüllen,**
Ort: Ost und Westseite

Leistung beinhaltet:

vorhandenen Ober- und Unterboden getrennt wieder einbauen unter Beimischung folgender Stoffe:

Je 1m³ Erdreich werden zusätzlich folgende Zuschlagsstoffe eingemischt:

1. Lavalit 2  16 mm, 0,3 cbm
- 30 % ins obere 1/3 des Substrates mischen, (110l)
- 70 % in die unteren 2/3 des Aushubmaterials (235l)
2. Terramol TE 30 K 200 l
- 30 % ins obere 1/3, (65l)
- 70 % in die unteren 2/3 des Aushubmaterials (135l)
3. Agrosil LR- 0,3 cbm  (2,0 kg) ins obere 1/3 des Aushubmaterials

Die Substratherstellung hat vor Ort in einem Zwangsmischer zu erfolgen. Die Zuschlagsstoffe sind mehrmals zu mischen, bis ein homogenes Substrat entsteht. Dem Substrat ist ggf. Wasser beizumischen, bis es erdfeucht ist.

Nachweis der zur Substratherstellung
verwendeten Materialien sowie deren Beschaffenheit
ist über Lieferscheine, Gütenachweise zu belegen.

Abrechnung nach Aufmaß mit der BÜ.

Überschüssiger Boden ist zum lagern, Transport und Entsorgung erfolgt über eine separate Position.
Menge: 240,000 m3
Kostengruppen nach DIN 276 2018: 571
Kostengruppen nach DIN 276-1 2008: 573

**5.7.3.21 Vegetationsschicht liefern und einbauen, in Lagen 10-30cm,**
Ort: Strauch- und Rasenflächen,

- Oberboden gesiebt, unkrautfrei,
- Nachweis der Einhaltung Vorsorgewerte für Böden gem.
  Anhang 2, Nr.4.1 und 4.2 der BBodSchV aktueller Stand
- Bodengruppe 2 und 4 DIN 18 915 Teil 1, in Teilflächen von
  ca. 20 bis ca. 200 m2, Arbeiten: mit Gerät und von Hand.

Gütenachweis und Probe ist der BÜ vor dem Einbau zur Freigabe vorzulegen,

Abgerechnet wird nach Fläche  in gemeinsamem Aufmaß mit der BÜ.
Menge: 45,000 m3
Kostengruppen nach DIN 276 2018: 571

**5.7.3.22 Hochstamm pflanzen Stu bis 18-20cm,**
Leistung beinhaltet:

- Pflanzen mit Ballen, in vorbereitete und wiederzuverfüllende
  Pflanzgrube fachgerecht einpflanzen.
- Lockeres, überschüssiges Bodenmaterial auf dem Ballen ist
  vor der Pflanzung von Hand, ohne Werkzeug zu entfernen - -
  die Wurzelanläufe sollen sichtbar sein.
- Die Bäume sind nur so tief zu pflanzen, wie sie vorher in der
  Baumschule gestanden haben.
- Das Setzmaß ist zu beachten.
- Nach dem Einsetzen des Baumes in die vorbereitete
  Pflanzgrube ist das Drahtgeflecht auf der Oberseite des
  Ballens zu lösen.
- inkl. durchdringendes Angießen pro Baum 100l/Wasser
  unmittelbar nach der Pflanzung

Bodengruppe 3 und 4 nach DIN 18915 Teil 1.

Abrechnung nach Stk. in gemeinsamem Aufmaß mit der BÜ.
Menge: 10,000 St
Kostengruppen nach DIN 276 2018: 571
Kostengruppen nach DIN 276-1 2008: 573
Kostengruppen nach DIN 276-1 1993: 514

**5.7.3.23 Kunststoffgießrand liefern und einbauen**
Ort: mittig um Stamm der Baumneupflanzung

Materialkennwerte:
- Höhe 30cm
- Stärke: 3mm
- Material LDPD
- Farbe dunkelgrün
- Rollenlänge 25m

Leistung beinhaltet:
- einbauen des Gießrandes, 10cm oberirdisch 20cm
  unterirdisch, zentral um den gepflanzten Baum,
- Überlappung ca. 10cm,
- inkl. Lieferung der passenden Kupplung und verschließen
  der beiden Enden des Kunststoffringes, mit der Kupplung,
- D 80 = für ca. 100 l Füllmenge.

Angebot des Bieters '....................'
Menge: 10,000 St
Kostengruppen nach DIN 276 2018: 571
Kostengruppen nach DIN 276-1 2008: 573

**5.7.3.24 Pflanzschnitt, Erziehungs- und Aufbauschnitt ausführen**
Leistung  (nach ZTV – Baum) beinhaltet:

- Abstimmungen zum Schnitt mit BÜ oder AG vor Ausführung - Um Schnittflächen möglichst klein zu halten, ist unter
  Berücksichtigung der arttypischen Wuchsform
  Fehlentwicklungen rechtzeitig vorzubeugen bzw. sind diese
  möglichst früh zu korrigieren.
- 1 Stk. Pflanzschnitt zur Pflanzung
  Zu dicht stehende Äste, nach innen wachsende Zweige,
  Konkurrenztriebe und beschädigte Triebe sind zu entfernen.
  Der Leittrieb ist frei zu stellen.
- 1Stk.  Erziehungs und Aufbauschnitt nach dem ersten
  Standjahr zwecks Aufbau des Lichtraumprofils
  Die Schnittflächen sind sofort nach den Schneiden mit
  einem zugelassenen Wundverschlussmittel (fungizidhaltig,
  rindengrau) zu behandeln.
- 1Stk.  Erziehungs und Aufbauschnitt nach dem zweiten
  Standjahr zwecks weiterem Aufbau des Lichtraumprofils
  Die Schnittflächen sind sofort nach den Schneiden mit
  einem zugelassenen Wundverschlussmittel (fungizidhaltig,
  rindengrau) zu behandeln.

Abrechnung nach Stk. in gemeinsamem Aufmaß mit der BÜ.
Menge: 10,000 St
Kostengruppen nach DIN 276 2018: 571
Kostengruppen nach DIN 276-1 2008: 573

**5.7.3.25 Pfahl-Dreibock liefern und einbauen**
Pflanzenverankerung als Pfahl- Dreibock

bestehend aus:

- Querlattung dreifach
- Pfähle, weißgeschält, unbehandelt gem.DIN 18915
  Absatz 5.1.
- Pfahllänge 3,00m,
- Zopfdicke 10/12cm,
- inkl. Bindung gem.DIN 18915 Absatz 6.7

liefern und einbauen,

- Die Verankerung darf nicht starr sein und hat so zu erfolgen,
  dass Bewegungen der Krone und des Stammes möglich
  sind.
- zwei Pfähle parallel zur Straße ausrichten und ein Pfahl zum
  Gehweg
- Durch die Verankerung dürfen Stamm, Krone und Wurzeln
  bzw. Ballen nicht beschädigt oder in ihrer Funktion
  beeinträchtigt werden.
- Durch die Art der Verbindung von Baum und Verankerung
  darf keine Verletzung oder Einschnürung der Rinde
  entstehen
- Die Bindung muss parallel zwischen Stamm und
  Verankerung ausgeführt werden.
- Bindungen sind am Pfahl, gegebenenfalls am Querriegel
  rutschsicher zu befestigen.
- Die Bindung ist am Stamm höher
  anzubringen, als an der Verankerung, da sich der Boden
  bzw. das Substrat nach der Pflanzung noch setzen kann.
- inkl. Erdarbeiten

Aufmaß nach Stk. in gemeinsamem Aufmaß mit der BÜ.
Menge: 10,000 St
Kostengruppen nach DIN 276 2018: 571
Kostengruppen nach DIN 276-1 2008: 573
Kostengruppen nach DIN 276-1 1993: 514

**5.7.3.26 Schutz von Stämmen gegen Sonneneinstrahlung herstellen**
Ort Stamm der Neupflanzungen

- Stammschutzfarbe zum Schutz vor abiotischen Schäden,
  wie z.B. Sonnen- und Frostrisse herstellen,
- Liefern von Stammschutzfarbe und auf den Stämmen der
  Vorpositionen nach Herstellerangaben aufbringen
- Stamm säubern, Anhaftungen an der Rinde beseitigen,
  (ausschließlich mit Schleifvlies und Spezialdrahtbürste),
- Lose Rindenpartikel, Moose und Flechten mittels
  Schleifvlies oder Spezialdrahtbürsten mit abgerundeten
  Borsten entfernen.
- Voranstrich satt auftragen und grifffest antrocknen lassen.
  Hauptanstrich weiß deckend bis in den Kronenansatz
  auftragen gem. DIN 18916 Absatz 5.3.1.
- Nicht auf nasse oder gefrorene Rinde auftragen, ideale
  Verarbeitungstemperatur ab + 10°C
- Im Falle niedriger Bearbeitungstemperaturen ist eine
  Zwischensicherung bis zum nächstmöglichen
  Anstrichzeitpunkt mittels Schilfrohrmatten einlagig ( Höhe bis
  Kronenansatz) herzustellen. Die Überlappung ist nach
  Norden auszurichten.
- Ausnahme: Eichen erhalten keinen Stammschutz.

Der zu verwendende Stammschutzanstrich muss einen Schutz für mindestens 5 Jahre gewährleisten.

Aufmaß nach Stk. in gemeinsamem Aufmaß mit der BÜ.

Angebot des Bieters '....................'

.
Menge: 10,000 St
Kostengruppen nach DIN 276 2018: 571
Kostengruppen nach DIN 276-1 2008: 573

**5.7.3.27 Kunststoffmanschette Anfahrschutz liefern und anbringen**
Ort Stamm der Neupflanzungen, Wurzelhals

Leistung beinhaltet:

-liefern und anbringen der Stammschutzmanschette zum
 Schutz der Baumrinde vor Beschädigungen durch
 Rasenkantenschneider und Schnurmäher.
-geeignet für Baumstämme bis mindestens StU 23cm
- Möglichkeit zum verbinden mehrerer Manschetten für
  größere Stämme

geplantes Produkt: Treeprotect ArborGuard

oder gleichwertiger Art

Angebot des Bieters '....................'
Menge: 10,000 St
Kostengruppen nach DIN 276 2018: 571
Kostengruppen nach DIN 276-1 2008: 573

*Hinweis: FERTIGSTELLUNGSPFLEGE DIN 18916*
Fertigstellungspflege für alle Baumneupflanzungen
bis zur Erreichung des abnahmefähigen Zustandes durchführen. Dieser endet am 30. September des auf die Pflanzung folgenden Jahres. Das Abnahmeverlangen ist 12 Kalendertage vorher antzuzeigen.

Die hier ausgeschriebene Fertigstellungspflege
umfasst alle Leistungen, die zur Erreichung
des abnahmefähigen Zustandes erforderlich sind.
Um diesen Anwuchserfolg zu gewährleisten hat
der AN hat in Absprache mit der BÜ
einen Pflegeplan zu erstellen, aus dem sämtliche
Pflegemaßnahmen zu entnehmen sind.
Die Ausführungstermine der einzelnen Pflegemaßnahmen
sind dem objektüberwachenden Landschaftsarchitekten
und dem AG 3 Tage vorher schriftlich mitzuteilen.
Gleichzeitig ist jeweils innerhalb von 3 Tagen
ein Pflegenachweis zur Quittierung vorzulegen.
Pflegearbeiten, die nicht über einen quittierten
Pflegenachweis belegt sind, werden nicht
anerkannt und vergütet.

Die Anwuchsgewährleistung wird für die Dauer der
Pflege vereinbart sie endet in einer Abnahme mit den AG bei Erreichung des Anwuchserfolges.

*Hinweis: BÄUME*

**5.7.3.28 Pflegegang Bäume, 3 Arbeitsgänge durchführen**
Ort: Neupflanzungen,

1 Pflegegang beinhaltet:

- Lockern der Baumscheibe, Wiederherstellen des
  Bewässerungsringes (zB. schließen oder Höhenkorrektur)
- beschädigte Äste einzukürzen oder entfernen;
- Seitenäste mit eingewachsener Rinde entfernen.
- Bei baumartigen Gehölzen mit Leittrieb ist dieser zu
  erhalten.
- auf der Fläche ist das Unkraut beseitigen, Steine ab 6 cm
  ablesen und entsorgen,
- Dauerunkräuter ausgraben, Rasenkanten nachstechen.
- Verankerungen nachrichten, an das Wachstum
  anpassen, bzw. erneuern.

Es ist dafür Sorge zu tragen, dass die Pflanzen nicht beschädigt werden.

Anfallendes Material wird Eigentum des AN und ist zu verwerten.

Der Einheitspreis gilt für Gesamtanzahl der Arbeitsgänge.
Menge: 10,000 St
Kostengruppen nach DIN 276 2018: 571
Kostengruppen nach DIN 276-1 2008: 573
Kostengruppen nach DIN 276-1 1993: 514

**5.7.3.29 Wässern der Bäume, über Bewässerungsring, 16 Arbeitsgänge**
Ort: Neupflanzungen,
Leistung, zwischen Mai und September beinhaltet:

- 100 Liter/je Gehölz, Wasser muss komplett ins
  Bewässerungsset laufen, 2 maliges gießen pro Baum ist in
  EP einzukalkulieren,
- Natürliche Niederschläge sind in der Bemessung der
  Arbeitsgänge zu berücksichtigen.
- Ein Wässerungskonzept ist mit dem AG vor Beginn
  festzulegen (inkl.) und einzuhalten.

Abgerechnet wird nach erbrachten, quittierten Arbeitsgängen.

Der Einheitspreis gilt für Gesamtanzahl der Arbeitsgänge.
Werden weniger Arbeitsgänge durchgeführt wird im Verhältnis weniger vergütet.
Menge: 10,000 St
Kostengruppen nach DIN 276 2018: 571
Kostengruppen nach DIN 276-1 2008: 573
Kostengruppen nach DIN 276-1 1993: 514

*Hinweis: PFLANZFLÄCHEN*

**5.7.3.30 Wässern der Pflanzflächen, 16 Arbeitsgänge,**
Gilt für Neupflanzung

Mindestwassermenge je Arbeitsgang
30 l / m2.

Natürliche Niederschläge sind in der Bemessung der Arbeitsgänge zu berücksichtigen. Eine ausreichende Durchfeuchtung des Wurzelraumes beim Wässern ist sicherzustellen

Abgerechnet wird nach erbrachten, quittierten Arbeitsgängen auf der Gesamtfläche. Der Einheitspreis gilt für alle Pflegegänge komplett.
Menge: 170,000 m2
Kostengruppen nach DIN 276 2018: 571
Kostengruppen nach DIN 276-1 2008: 573
Kostengruppen nach DIN 276-1 1993: 514

**5.7.3.31 Pflegegang Pflanzflächen, 5 Arbeitsgänge**
Gilt für Neupflanzung

durchzuführen

1 Pflegegang beinhaltet:

- Lockern der Pflanzflächen,
- trockene Triebe abschneiden,
- Verankerungen nachrichten,
- Fläche von Unkraut, Steinen ab 5 cm
  Durchmesser und sonstigem Unrat säubern,
- Dauerunkräuter ausgraben, Bearbeitungstiefe unter
  Beachtung der jeweiligen Pflanzenart im Mittel  5cm.
  Material wie vorbeschrieben. Chemische
  Unkrautvernichtungsmittel dürfen nicht verwendet werden.
- Mulchschicht der Pflanzfläche ausbessern und erneuern,
  einschl. Gießränder.
- Laubeseitigung im Frühjahr

Es ist dafür Sorge zu tragen, dass die Pflanzen nicht beschädigt werden.

Abgerechnet wird nach erbrachten, quittierten Arbeitsgängen auf der Gesamtfläche. Der Einheitspreis gilt für alle Pflegegänge komplett.
Menge: 170,000 m2
Kostengruppen nach DIN 276 2018: 571
Kostengruppen nach DIN 276-1 2008: 573
Kostengruppen nach DIN 276-1 1993: 514

*Hinweis: ENTWICKLUNGSPFLEGE DIN 18919 2 Jahre*
Entwicklungspflege entspr. DIN 18 919

für alle Bäume  zur Erzielung eines funktionsfähigen Zustandes
ie Entwicklungspflege schliesst sich an die Abnahme  der
Fertigstellungspflege an.
Analog zur Fertigstellungspflege ist ein Pflegeplan aufzustellen und mit der An- bzw. Abkündigung der Pflegegänge ist wie in der Fertigstellungspflege zu verfahren.

In der Kalkulation zu den nachfolgend aufgeführten
Leistungen der Entwicklungspflege ist die Dauer
von 4 Jahren nach Ende der Fertigstellungspflege zu berücksichtigen !!!

*Hinweis: Entwicklungspflege 1. Jahr*

*Hinweis: BÄUME*

**5.7.3.32 Bodendünger liefern, aufbringen und einarbeiten**
Ort: Neupflanzungen,
Leistung beinhaltet:

- Dünger aufbringen, gleichmäßig in Baumscheiben.
- Düngung der Jungbäume: pro Jahr eine Düngung mit
  Spezialbaumdünger: 150 g/m² N, P, K mit Mg, Ca und
  Spurenelementen

Angebot des Bieters'....................'

Abgerechnet wird nach Stk. in gemeinsamem Aufmaß  mit der BÜ.
Menge: 10,000 St
Kostengruppen nach DIN 276 2018: 571
Kostengruppen nach DIN 276-1 2008: 573
Kostengruppen nach DIN 276-1 1993: 512

**5.7.3.33 Pflegegang Bäume, 3 Pflegegänge durchführen**
Ort: Neupflanzungen,

1 Pflegegang beinhaltet:

- Lockern der Baumscheibe, Wiederherstellen des
  Gießrandes
- Konkurrenztriebe zurückzuschneiden oder entfernen;  - kreuzende und reibende Äste entfernen;
- beschädigte Äste einzukürzen oder entfernen;
- Seitenäste mit eingewachsener Rinde entfernen.
- Bei baumartigen Gehölzen mit Leittrieb ist dieser zu
  erhalten.
- auf der Fläche ist das Unkraut beseitigen, Steine ab 6 cm
  ablesen und entsorgen,
- Dauerunkräuter ausgraben, Rasenkanten nachstechen.
- Verankerungen nachrichten, an das Wachstum
  anpassen, bzw. erneuern.

Es ist dafür Sorge zu tragen, dass die Pflanzen nicht beschädigt werden.

Anfallendes Material wird Eigentum des AN und ist zu verwerten.

Der Einheitspreis gilt für Gesamtanzahl der Arbeitsgänge.
Werden weniger Arbeitsgänge durchgeführt wird im Verhältnis weniger vergütet.
Menge: 10,000 St
Kostengruppen nach DIN 276 2018: 571
Kostengruppen nach DIN 276-1 2008: 573
Kostengruppen nach DIN 276-1 1993: 514

**5.7.3.34 Wässern der Bäume, über Bewässerungsring, 12 Arbeitsgänge**
Ort: Neupflanzungen,
Leistung, zwischen Mai und September beinhaltet:

- 100 Liter/je Gehölz, Wasser muss komplett ins
  Bewässerungsset laufen, 2 maliges gießen pro Baum ist in
  EP einzukalkulieren,
- Natürliche Niederschläge sind in der Bemessung der
  Arbeitsgänge zu berücksichtigen.
- Ein Wässerungskonzept ist mit dem AG vor Beginn
  festzulegen..

Abgerechnet wird nach erbrachten, quittierten Arbeitsgängen.

Der Einheitspreis gilt für Gesamtanzahl der Arbeitsgänge.
Werden weniger Arbeitsgänge durchgeführt wird im Verhältnis weniger vergütet.
Menge: 10,000 St
Kostengruppen nach DIN 276 2018: 571
Kostengruppen nach DIN 276-1 2008: 573
Kostengruppen nach DIN 276-1 1993: 514

*Hinweis: STRAUCHFLÄCHEN*

**5.7.3.35 Wässern der Pflanzflächen, 12 Arbeitsgänge,**
Gilt für Neupflanzung

Mindestwassermenge je Arbeitsgang
30 l / m2.

Natürliche Niederschläge sind in der Bemessung der Arbeitsgänge zu berücksichtigen. Eine ausreichende Durchfeuchtung des Wurzelraumes beim Wässern ist sicherzustellen

Abgerechnet wird nach erbrachten, quittierten Arbeitsgängen auf der Gesamtfläche. Der Einheitspreis gilt für alle Pflegegänge komplett.
Menge: 170,000 m2
Kostengruppen nach DIN 276 2018: 571
Kostengruppen nach DIN 276-1 2008: 573
Kostengruppen nach DIN 276-1 1993: 514

**5.7.3.36 Pflegegang Pflanzflächen, 5 Arbeitsgänge**
Gilt für Neupflanzung

durchzuführen

1 Pflegegang beinhaltet:

- Lockern der Pflanzflächen,
- trockene Triebe abschneiden,
- Verankerungen nachrichten,
- Fläche von Unkraut, Steinen ab 5 cm
  Durchmesser und sonstigem Unrat säubern,
- Dauerunkräuter ausgraben, Bearbeitungstiefe unter
  Beachtung der jeweiligen Pflanzenart im Mittel  5cm.
  Material wie vorbeschrieben. Chemische
  Unkrautvernichtungsmittel dürfen nicht verwendet werden.
- Mulchschicht der Pflanzfläche ausbessern und erneuern,
  einschl. Gießränder.
- Laubeseitigung im Frühjahr

Es ist dafür Sorge zu tragen, dass die Pflanzen nicht beschädigt werden.

Abgerechnet wird nach erbrachten, quittierten Arbeitsgängen auf der Gesamtfläche. Der Einheitspreis gilt für alle Pflegegänge komplett.
Menge: 170,000 m2
Kostengruppen nach DIN 276 2018: 571
Kostengruppen nach DIN 276-1 2008: 573
Kostengruppen nach DIN 276-1 1993: 514

*Hinweis: Entwicklungspflege 2. Jahr*

*Hinweis: BÄUME*

**5.7.3.37 Bodendünger liefern, aufbringen und einarbeiten**
Ort: Neupflanzungen,

Leistung beinhaltet:

- Dünger aufbringen, gleichmäßig in Baumscheiben.
- Düngung der Jungbäume: pro Jahr eine Düngung mit
  Spezialbaumdünger: 150 g/m² N, P, K mit Mg, Ca und
  Spurenelementen

Angebot des Bieters'....................'

Abgerechnet wird nach Stk. in gemeinsamem Aufmaß  mit der BÜ.
Menge: 8,000 St
Kostengruppen nach DIN 276 2018: 571
Kostengruppen nach DIN 276-1 2008: 573
Kostengruppen nach DIN 276-1 1993: 512

**5.7.3.38 Pflegegang Bäume, 3 Pflegegänge durchführen**
Ort: Neupflanzungen,

1 Pflegegang beinhaltet:

- Lockern der Baumscheibe, Wiederherstellen des
  Gießrandes
- Konkurrenztriebe zurückzuschneiden oder entfernen;  - kreuzende und reibende Äste entfernen;
- beschädigte Äste einzukürzen oder entfernen;
- Seitenäste mit eingewachsener Rinde entfernen.
- Bei baumartigen Gehölzen mit Leittrieb ist dieser zu
  erhalten.
- auf der Fläche ist das Unkraut beseitigen, Steine ab 6 cm
  ablesen und entsorgen,
- Dauerunkräuter ausgraben, Rasenkanten nachstechen.
- Verankerungen nachrichten, an das Wachstum
  anpassen, bzw. erneuern.

Es ist dafür Sorge zu tragen, dass die Pflanzen nicht beschädigt werden.

Anfallendes Material wird Eigentum des AN und ist zu verwerten.

Der Einheitspreis gilt für Gesamtanzahl der Arbeitsgänge.
Werden weniger Arbeitsgänge durchgeführt wird im Verhältnis weniger vergütet.
Menge: 8,000 St
Kostengruppen nach DIN 276 2018: 571
Kostengruppen nach DIN 276-1 2008: 573
Kostengruppen nach DIN 276-1 1993: 514

**5.7.3.39 Wässern der Bäume, über Bewässerungssring, 12 Arbeitsgänge**
Ort: Neupflanzungen,
Leistung, zwischen Mai und September beinhaltet:

- 100 Liter/je Gehölz, Wasser muss komplett ins
  Bewässerungsset laufen, 2 maliges gießen pro Baum ist in
  EP einzukalkulieren,
- Natürliche Niederschläge sind in der Bemessung der
  Arbeitsgänge zu berücksichtigen.
- Ein Wässerungskonzept ist mit dem AG vor Beginn
  festzulegen.

Abgerechnet wird nach erbrachten, quittierten Arbeitsgängen.

Der Einheitspreis gilt für Gesamtanzahl der Arbeitsgänge.
Werden weniger Arbeitsgänge durchgeführt wird im Verhältnis weniger vergütet.
Menge: 8,000 St
Kostengruppen nach DIN 276 2018: 571
Kostengruppen nach DIN 276-1 2008: 574
Kostengruppen nach DIN 276-1 1993: 514

*Hinweis: STRAUCHFLÄCHEN*

**5.7.3.40 Wässern der Pflanzflächen, 12 Arbeitsgänge,**
Gilt für Neupflanzung

Mindestwassermenge je Arbeitsgang
30 l / m2.

Natürliche Niederschläge sind in der Bemessung der Arbeitsgänge zu berücksichtigen. Eine ausreichende Durchfeuchtung des Wurzelraumes beim Wässern ist sicherzustellen

Abgerechnet wird nach erbrachten, quittierten Arbeitsgängen auf der Gesamtfläche. Der Einheitspreis gilt für alle Pflegegänge komplett.
Menge: 170,000 m2
Kostengruppen nach DIN 276 2018: 571
Kostengruppen nach DIN 276-1 2008: 573
Kostengruppen nach DIN 276-1 1993: 514

**5.7.3.41 Pflegegang Pflanzflächen, 5 Arbeitsgänge**
Gilt für Neupflanzung

durchzuführen

1 Pflegegang beinhaltet:

- Lockern der Pflanzflächen,
- trockene Triebe abschneiden,
- Verankerungen nachrichten,
- Fläche von Unkraut, Steinen ab 5 cm
  Durchmesser und sonstigem Unrat säubern,
- Dauerunkräuter ausgraben, Bearbeitungstiefe unter
  Beachtung der jeweiligen Pflanzenart im Mittel  5cm.
  Material wie vorbeschrieben. Chemische
  Unkrautvernichtungsmittel dürfen nicht verwendet werden.
- Mulchschicht der Pflanzfläche ausbessern und erneuern,
  einschl. Gießränder.
- Laubeseitigung im Frühjahr

Es ist dafür Sorge zu tragen, dass die Pflanzen nicht beschädigt werden.

Abgerechnet wird nach erbrachten, quittierten Arbeitsgängen auf der Gesamtfläche. Der Einheitspreis gilt für alle Pflegegänge komplett.
Menge: 170,000 m2
Kostengruppen nach DIN 276 2018: 571
Kostengruppen nach DIN 276-1 2008: 573
Kostengruppen nach DIN 276-1 1993: 514

##### Untertitel 5.7.4 Rasen und Saatflächen

*Hinweis: Rasen und Saatflächen*
Zulage zur Vorposition für Mahdarbeiten auf dem Hügel.

**5.7.4.1 Rasenplanum**
Ort: Rasenflächen

von Hand oder per Gerät herstellen, zulässige Abweichung von der Ebenheit 2 cm, Anschlüsse an Kanten, Wege- und Platzbeläge 3 cm tiefer, Steine von mehr als 5 cm Durchmesser und schwer verrottbare Pflanzenteile ablesen, anfallende Stoffe zur Abfuhr auf Haufen setzen, Bodengruppe 3 DIN 18915.

Abgerechnet wird nach Fläche in gemeinsamem Aufmaß mit der Bauleitung. Anfallende Stoffe laden und zur freien Verwendung des AN abfahren
Menge: 150,000 m2
Kostengruppen nach DIN 276-1 2008: 574

**5.7.4.2 Rasenansaat, Gebrauchsrasen Landschaftsrasen**
Ort: Rasenflächen

auf durchfeuchtetem Feinplanum herstellen,
mit Regel-Saatgutmischung RSM 7.1.2.
FLL Gebrauchsrasen - Spielrasen,
in zwei gekreuzten Arbeitsgängen,
Saatgutmenge 25 g/m2,
Saatgutnachweis ist der BÜ vorzulegen.

Abgerechnet wird nach Fläche in gemeinsamem Aufmaß mit der BÜ und Originallieferscheinen.
Menge: 150,000 m2
Kostengruppen nach DIN 276-1 2008: 574

*Hinweis: FERTIGSTELLUNGSPFLEGE 18917*
Fertigstellungspflege für alle Rasenflächen
gem. DIN 18917.

Die erforderlichen Teilleistungen sind ohne besondere Anordnung rechtzeitig auszuführen. Die vorgesehenen Pflegeleistungen sind durchschnittliche Regelannahmen, der Preis der Einzelleistung errechnet sich aus dem Einheitspreis geteilt durch die Anzahl der Arbeitsgänge, Mehr- bzw. Minderleistungen werden zu dem vereinbarten Einheitspreis vergütet oder in Abzug gebracht. Die Fertigstellungspflege wird bis zum abnahmefähigen Zustand durchgeführt.

Die Ausführungstermine der einzelnen Pflegemaßnahmen
sind dem objektüberwachenden Landschaftsarchitekten
und dem AG 3 Tage vorher schriftlich mitzuteilen.
Gleichzeitig ist jeweils innerhalb von 3 Tagen
ein Pflegenachweis zur Quittierung vorzulegen.
Pflegearbeiten, die nicht über einen quittierten
Pflegenachweis belegt sind, werden nicht
anerkannt und vergütet.

Der Anwuchserfolg ist erreicht, wenn

Ansaaten von Zier-, Gebrauchs- und Strapazierrasen einen gleichmäßigen Bestand in Wuchs und Verteilung bilden, der im geschnittenen Zustand eine Bodendeckung von mindestens 70 % aus Pflanzen der geforderten Saatgutmischung aufweist.. Die Prüfung erfolgt nach DIN EN 12231, Verfahren A, bei Schnitthöhen entsprechend Abschnitt 7.3.3.

**5.7.4.3 Wässern Rasenfläche, 8 Arbeitsgänge**
Wasser liefern, Menge je Arbeitsgang/m2 20l/m2,
Natürliche Niederschläge sind bei der Bemessung der
Arbeitsgänge zu berücksichtigen. Die Arbeitsgänge sind mit der BÜ vor der Ausführung zu vereinbaren und schriftlich anzumelden. Sie sind nur nach Freigabe durch die BÜ oder AG durchzuführen.

Abgerechnet wird nach erbrachten, quittierten Arbeitsgängen auf der Gesamtfläche. Der Einheitspreis gilt für alle Pflegegänge komplett.
Menge: 150,000 m2
Kostengruppen nach DIN 276-1 2008: 574

**5.7.4.4 Rasen mähen, 4 Arbeitsgänge**
Gebrauchsrasen, bei Wuchshöhe 6 bis 10 cm, Schnitthöhe 5 cm, Schnittfolge nach Wuchshöhe.

Die Arbeitsgänge sind der BÜ vor der Ausführung schriftlich anzumelden. Anfallende Stoffe zur freien Verwendung des AN laden und abfahren.

Abgerechnet wird nach erbrachten, quittierten Arbeitsgängen auf der Gesamtfläche. Der Einheitspreis gilt für alle Pflegegänge komplett.
Menge: 150,000 m2
Kostengruppen nach DIN 276-1 2008: 574
Kostengruppen nach DIN 276-1 1993: 515

#### Titel 5.9 Sonstige Maßnahmen für Außenanlagen

##### Untertitel 5.9.1 Baustelleneinrichtung

**5.9.1.1 Bauzaun Stahlrohr liefern vorhalten und räumen**
Ort: Baumneupflanzungen,

Bauzaun Stahlrohr auf unbefestigtem Untergrund aus Einzelelementen mit verzinktem Stahlrohrrahmen und Vergitterung, Einzelelemente mehrfach kraftschlüssig miteinander fest verbunden, mit Standfüssen, und Schellen, Zaunoberkante über Oberfläche Gelände 2,0 m, verschließbar, liefern und aufstellen, vorhalten und
räumen, Vorhaltedauer für die gesamte Pflanzzeit, Stellung
nach Angaben der BÜ.
Menge: 40,000 St
Kostengruppen nach DIN 276-1 2008: 591

**5.9.1.2 Bauzaun der Vorposition umstellen**
Ort. Baumneupflanzungen nach Baufortschritt

bauseits vorhandenen Bauzaun aufstellen, bzw. umstellen, inkl. kraftschlüssigem verschrauben.

Abrechnung nach Stk. in gemeinsamem Aufmaß mit der BÜ.
Menge: 40,000 St
Kostengruppen nach DIN 276-1 2008: 591

**5.9.1.3 Baustelleneinrichtung**
*** Pauschalposition
Ort: Ganzes Baufeld

Entladen, Aufbau und das betriebsfertige Vorhalten
sämtlicher für die Ausführung der beschriebenen
Leistung notwendigen Geräte, Maschinen und
Transportmittel,
Lagerplatz Herstellen der notwendigen Versorgung mit Strom, Wasser und Abwasser,
Sicherung vorhandener Einrichtungen, sowie Reinigung der benutzten Straßen und Wege, inkl. Räumen der Baustelle nach Abschluss der Arbeiten, einschl Abbauen, Laden und Abfahren der BE nach Fertigstellung..
Menge: 1,000 Psch
Kostengruppen nach DIN 276-1 2008: 591

**5.9.1.4 Verkehrssicherungsmaßnahmen,**
*** Pauschalposition
Verkehrssicherungsmaßnahmen, die im Rahmen der in der
Leistungsbeschreibung aufgeführten Arbeiten
erforderlich werden, sind bei der Straßenverkehrsbehörde zu beantragen. Bearbeitungszeit für Antragstellung ist zu berücksichtigen.
Die Baustelleneinrichtung hat gem. RSA und ZTV-SA zu
erfolgen. Der für die Absicherung Verantwortliche muß
gem. ZTV-SA qualifiziert sein.
Sicherung und Beschilderung von Fuß- und Radwegen und Arbeiten im Straßenraum.
Der Nachweis ist unaufgefordert vorzulegen.

inkl. Antragsgebühren und Kosten aller Sicherungsmaßnahmen.
Menge: 1,000 Psch
Kostengruppen nach DIN 276-1 2008: 591

##### Untertitel 5.9.6 Materialentsorgung

*Hinweis: BODEN TRANSPORT UND ENTSORGUNG*

**5.9.6.1 Boden Transport und Entsorgung BM0**
Boden:

DIN 18300/2.3 gem. Deklarationsanalyse:
AVV-Schlüssel 170504, (alle >10% min. Fremdbestandteile)

- transportieren zur weiteren Verwendung des  AN,
- inkl. Entsorgungsgebühren.

Abrechnung erfolgt nach Mengenermittlung des Gutachters, oder nach Wiegescheinen, oder gemeinsamem Aufmaß der Lkw-Ladungen mit der BÜ.

Auflockerungsfaktor ungelöster Boden 1 zu gelöstem Boden 1,15
Menge: 160,000 m3
Kostengruppen nach DIN 276 2018: 596
Kostengruppen nach DIN 276-1 2008: 214

**5.9.6.2 Zulage zur Position 5.9.6.1. Transport und Entsorgung BM-F1**
DIN 18300/2.3 gem. Deklarationsanalyse:
AVV-Schlüssel 170504

- transportieren zur Entsorgungsanlage des AN,
- inkl. der Entsorgungsgebühren.
- die Deklarationsanalyse wird vom AG gestellt.
- die Zulässigkeit der Entsorgung ist nachzuweisen.
Menge: 160,000 m3
Kostengruppen nach DIN 276 2018: 596
Kostengruppen nach DIN 276-1 2008: 214

**5.9.6.3 Zulage zur Position 5.9.6.2. Boden, Transport und Entsorgung BM-F2**
Abrechnung in to.

Umrechnungsfaktor 1 m3=1,6 to

DIN 18300/2.3 gem. Deklarationsanalyse:
AVV-Schlüssel 170504

- transportieren zur Entsorgungsanlage des AN,
- inkl. der Entsorgungsgebühren.
- die Deklarationsanalyse wird vom AG gestellt.
- die Zulässigkeit der Entsorgung ist nachzuweisen.
Menge: 160,000 m3
Kostengruppen nach DIN 276 2018: 596
Kostengruppen nach DIN 276-1 2008: 214

**5.9.6.4 Zulage zur Position 5.9.6.3. Transport und Entsorgung BM-F3**
Abrechnung in to.

Umrechnungsfaktor 1 m3=1,6 to

DIN 18300/2.3 gem. Deklarationsanalyse:
AVV-Schlüssel 170504

- transportieren zur Entsorgungsanlage des AN,
- inkl. der Entsorgungsgebühren.
- die Deklarationsanalyse wird vom AG gestellt.
- die Zulässigkeit der Entsorgung ist nachzuweisen.
Menge: 160,000 m3
Kostengruppen nach DIN 276 2018: 596
Kostengruppen nach DIN 276-1 2008: 214

##### Untertitel 5.9.9 Sonstige Maßnahmen für Außenanlagen für KG 5.9. Sonstiges

*Hinweis: Stundenlohnarbeiten*
Stundenlohnarbeiten sind nur nach Aufforderung durch
den AG auszuführen. Der Umfang der im Einzelfall zu
erbringenden Leistungen wird bei der Anordnung
festgelegt. Die Stundenrapporte sind durch die BL
gegenzuzeichnen. Die Stundensätze sind unter Beachtung
der preisrechtlichen Vorschriften zu ermitteln und
gelten unabhängig von der Anzahl der abzurechnenden
Stunden.

**5.9.9.1 LA-Gärtner Facharbeiter**
Stundenlohnarbeiten eines Facharbeiters
Landschaftsgärtner zum Nachweis.
Menge: 1,000 h
Kostengruppen nach DIN 276-1 2008: 599

**5.9.9.2 Gärtner Helfer**
Stundenlohnarbeiten eines Helfers oder Auszubildenden
Landschaftsgärtner zum Nachweis.
Menge: 1,000 h
Kostengruppen nach DIN 276-1 2008: 599
